# A061, Erh. AS Plaidt-AK Koblenz
Angebotsaufforderung (GAEB DA XML 3.2, DA83)
Projekt: A-13411-00
Währung: EUR
Vergabeart: Öffentliche Ausschreibung
Eröffnung: 21.05.2026 10:00:00
Ende der Zuschlagsfrist: 19.06.2026
Auftraggeber: Autobahn GmbH des Bundes, Niederlassung West (Montabaur), Autobahn GmbH-NL West, Bahnhofsplatz 1-3, 56410 Montabaur, Bahnhofsplatz 1-3, 56410 Montabaur; DV-Nummer: 26-4-25-2094; Vergabenummer: 26-4-25-2094
Erstellt mit: GXML Toolbox V3.3 R20230829, iTWO_64 V25.0.650, 09.04.2026

## 264-25-2094 (BAU) A061 DE AS Plaidt-AK Koblenz
Datum: 09.04.2026
WaGr: 99_99_01

### Abschnitt 00 EINRICHUNGEN, HILFSLEISTUNGEN

#### Unterabschnitt 00.00 BAUSTELLENEINRICHTUNG

**00.00.0001 Baustelle einrichten*Zufahrt herst.AN**
*** Pauschalposition
StL-Nr. 1910110792
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'alle Leistungen sämtlicher Abschnitte bis 03.06 des Leistungsverzeichnisses'

Zufahrt nach Wahl des AN herstellen und nach Beendigung
der Baumaßnahme entfernen. Ursprünglichen Zustand wieder herstellen.
Menge: 1,000 Psch
Leistungsbereichkatalog: 101

**00.00.0002 Baustelle räumen**
*** Pauschalposition
StL-Nr. 1910111299
Baustelle von allen Geräten, Anlagen, Einrichtungen und
dgl. räumen. Benutzte Flächen und Wege entsprechend dem
ursprünglichen Zustand herrichten. Soweit nicht für
bestimmte Leistungen für das Räumen der Baustelle gesonderte Positionen im Leistungsverzeichnis enthalten
sind, gilt die Pauschale
für 'alle Leistungen sämtlicher Abschnitte bis 03.06 des Leistungsverzeichnisses'
Menge: 1,000 Psch
Leistungsbereichkatalog: 101

**00.00.0003 Verkehrsschild anbringen*einseitig Folie RA 1*3 mm dick**
StL-Nr. 2113010199011299
Verkehrsschild nach Unterlagen des AG anbringen.
Schild 'Stationierungstafel für Baustellenstationierung alle 50m'

Einseitig.
Mit retroreflektierender Folie der Klasse RA 1.
Schild = flach, 3 mm dick.
Befestigung 'an Rohrpfosten, Rohrpfosten nach Wahl des AN liefern'

Anbringung 'im Baufeld'
Menge: 60,000 St
Leistungsbereichkatalog: 130

### Abschnitt 01 BAUBÜRO

KoA: 612100

#### Unterabschnitt 01.00 Baubüro für AG auf- und abbauen

**01.00.0001 Baubüro für AG auf- und abbauen Fläche 25 m2*Bespr.zi,Teeküche Stahlschrank Obod.abheb.,Aufw.*Zuf+Platz Wahl AN Platz für 2 PKW**
*** Pauschalposition
StL-Nr. 1910132224109111
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 25 m2(ohne Flure und Toiletten), 2 Räume
mit insg. 2 Arbeitsplätzen.
Zusätzliches Besprechungszimmer, ca. 30 m2 mit 5 Ti-
schen (0,80 x 1,60 m) und 12 Stühlen sowie Teeküche,
bestehend aus Kochgelegenheit, Kühlschrank und Spüle,
einrichten
Aktenschrank aus Stahlblech, Breite mind. 0,80 m, Höhe
mind. 1,80 m, mit hitzedämmender Auskleidung, Feuerfestigkeitsklasse F 30.
Telefonanlage 'Internetanschluss WLAN, Ausstattung Baubüro mit tragbarem Feuerlöscher nach DIN EN 3, Brandklasse A&B, LE6, kleiner Verbandkasten nach DIN 13157. Separater Toilettencontainer (kein "Dixi").'

Vorhandenen Oberboden für die benötigten Flächen abheben und seitlich lagern, Aufwuchs beseitigen.
Zufahrt und Platzbefestigung nach Wahl des AN ausführen.
Einstellplatz für 2 PKW.
Menge: 1,000 Psch
Leistungsbereichkatalog: 101

**01.00.0002 Baubüro für AG vorhalten**
StL-Nr. 19101327
Baubüro für den AG mit allen Einrichtungen vor- und
unterhalten. Ver- und Entsorgung sicherstellen. Baubüro
heizen. 2 mal wöchentlich reinigen. Zufahrt und befestigte Plätze unterhalten. Teilzeiten nach Tagen werden
zu 1/30 des Einheitspreises vergütet.
Menge: 3,000 Mt
Leistungsbereichkatalog: 101

### Abschnitt 02 NEBENARBEITEN

*Hinweis*
Arbeiten a. Mittelstreifenüberfahrten in gesonderter Bauphase v. Beginn u. n. Abschluss d. Hauptarbeiten. Vorbereitungen f. Verkehrsführung u. Überleitung.
Bei ca. 220+400-220+535, 220+750-220+885, 224+070-224+188

#### Unterabschnitt 02.00 MITTELSTREIFENÜBERFAHRTEN

**02.00.0001 Erschwernis durch Einbauten**
Erschwernis durch Einbauten.
Bei 'allen Arbeiten unter dem Titel 03.01. Mittelstreifenüberfahrten'
Einbauten = Schächte (5 Stk.) und Ablaufbuchten (6 Stk.)
Menge: 11,000 St
Leistungsbereichkatalog: 112

**02.00.0002 Erschwernis durch Einbauten**
Erschwernis durch Einbauten.
Bei 'allen Arbeiten unter dem Titel 03.01. Mittelstreifenüberfahrten'
Einbauten = Bordanlage
Menge: 280,000 m
Leistungsbereichkatalog: 112

**02.00.0003 Strauchbestand im Mittelstr. roden Breite über 3-5 m*Höhe über 2-3 m verdicht/Boden AG*Wst.Verw.AN S.Abr.Verw. AN**
StL-Nr. 24106013323101
Strauchbestand jeder Art im Mittelstreifen roden. Ab-
rechnung nach Länge des unbefestigten Mittelstreifens.
Breite über 3,00 bis 5,00 m.
Mittlere Höhe 2,00 bis 3,00 m.
Wurzellöcher unterhalb des Planums mit geeignetem Boden
verfüllen, Boden verdichten. Boden aus Abtragsbereichen
profilgerecht lösen.
Wurzelstöcke nach Wahl des AN verwerten.
Schlagabraum nach Wahl des AN verwerten.
Menge: 280,000 m
Leistungsbereichkatalog: 106

**02.00.0004 Fläche abräumen Aufwuchs*Wurzelstöcke Astwerk*Steine/Mauer/Zaun Wst. Verwert. AN*S.Abr.Verwert.AN übr.Räumg.Verw.AN**
*** Pauschalposition
StL-Nr. 2410600311110111
Fläche nach Unterlagen des AG abräumen.
Strauch- und Baumbestand sowie sonstiger Aufwuchs bis
zu 0,10 m Stammdurchmesser, 1,00 m über dem Erdboden
gemessen, einschließlich Wurzelwerk.
Wurzelstöcke anderweitig gefällter Bäume bis zu 0,10 m
Durchmesser an der Schnittstelle roden.
Astwerk gefällter Bäume, Holzreste.
Steine, Betonreste, Mauerreste und abgängige Zäune.
Wurzelstöcke nach Wahl des AN verwerten.
Schlagabraum nach Wahl des AN verwerten.
Übriges Räumgut nach Wahl des AN verwerten.
Menge: 1,000 Psch
Leistungsbereichkatalog: 106

*Hinweis*
Trennschnitt zwischen Fahrbahn und Bordsteinanlage in FR Koblenz und Trennschnitt in FR Köln.

**02.00.0005 Asphaltbefestigung trennen Anbauber. längs*schneiden Dicke ü. 24-30 cm**
StL-Nr. 231130381106
Asphaltbefestigung geradlinig trennen.
im Anbaubereich längs zur Fahrbahnachse
Trennen durch Schneiden.
Dicke der Asphaltbefestigung über 24 bis 30 cm.
Menge: 560,000 m
Leistungsbereichkatalog: 113

**02.00.0006 Asphaltbefestigung trennen Einzelfl.*schneiden Dicke ü. 3-6 cm**
StL-Nr. 231130383102
Asphaltbefestigung geradlinig trennen.
in Einzelflächen längs und quer zur Fahrbahnachse,
Trennen durch Schneiden.
Dicke der Asphaltbefestigung über 3 bis 6 cm.
Menge: 240,000 m
Leistungsbereichkatalog: 113

**02.00.0007 Asphaltbefestigung aufnehmen Zwickel/Streif.*Dicke ü. 24-30 cm Tiefe ü. 20-30 cm*Aufbr. Verw.**
StL-Nr. 2311303320060303
Asphaltbefestigung aufbrechen und aufnehmen. Abrechnung
erfolgt nach Abtragsprofilen.
Fläche = Zwickel und Streifen.
Dicke der Asphaltbefestigung über 24 bis 30 cm.
Gesamtaufbruchtiefe über 20 bis 30 cm.
Aufbruchgut nach Wahl des AN verwerten.
Menge: 40,000 m3
Leistungsbereichkatalog: 113

*Hinweis*
MÜ bei ca. km, 224+070 - 224+118

**02.00.0008 Asphalt fräsen ADS*Tiefe ü.2,5-4,5cm*Fräsasph. verw. Unebenheit 4 mm**
StL-Nr. 2311300510309011
Asphalt fräsen und Fräsgut aufnehmen. Anschlusskante
geradlinig auf Frästiefe herstellen. Der Schnittlinienabstand darf maximal 15 mm betragen.
Asphaltdeckschicht.
Frästiefe über 2,5 bis 4,5 cm.
Fläche 'Mittelstreifenüberfahrt'

Fräsasphalt nach Wahl des AN verwerten.
Unebenheiten der gefrästen Fläche höchstens 4 mm innerhalb einer 4,00 m langen Messstrecke in Längs- und
Querrichtung.
Menge: 500,000 m2
Leistungsbereichkatalog: 113

*Hinweis*
MÜ bei ca. km, 220+400 - 220+535 & 220+750 - 220+885
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
**02.00.0009 Bordstein aufnehmen. Flachbord Bet 20 alles Verw. AN**
StL-Nr. 23115031390200
Bordstein aufnehmen.
Bordstein = Flachbordstein aus Beton, ca. 10/20 bis
20/20 cm.
Fundament 'Fundament aus Beton, über 10 bis 20 cm dick, aufbrechen.
Umgebene Fläche = Asphalt'

Sämtliche Steine und übriges Aufbruchgut nach Wahl des
AN verwerten.
Menge: 280,000 m
Leistungsbereichkatalog: 115

*Hinweis*
Bankett MÜ bei ca. km, 220+400 - 220+535
Homogenbereich: "B3, B5
EBV: BM-F3
Abfallschlüssel: "170504"

**02.00.0010 Bankett abtragen Mit Veg.decke**
StL-Nr. 22112044990299
Bankett abtragen ggf. einschließlich Vegetationsdecke.
Erschwernisse durch Einbauten werden gesondert
vergütet.
Breite 'ca. 4,00 m'

Dicke '20 cm, 0-30 cm unter GOK
Materialwerte nach EBV = BM-F3'

Ausbauen mit Vegetationsdecke.
Ausbaustoff 'der Wiederverwendung / Verwertung nach Wahl des AN zuführen. Wiederverwendung / Verwertung nach Unterlagen des AG nachweisen.'
Menge: 115,000 m3
Leistungsbereichkatalog: 112

*Hinweis*
Bankett MÜ bei ca. km, 220+750 - 220+885
Homogenbereich: "B3
EBV: BM-0*
Abfallschlüssel: "170504"

**02.00.0011 Bankett inkl. Boden bzw.**
Boden bzw. Fels mit Anteilen von Bankette lösen und abtragen ggf. einschließlich Vegetationsdecke.
Erschwernisse durch Einbauten werden gesondert
vergütet.
Breite ca. 4,00 m
Dicke 75 cm, 0-75 cm unter GOK
Materialwerte nach EBV = BM-0*
Ausbauen mit Vegetationsdecke.
Das Herstellen des Planums wird gesondert vergütet.
Abrechnung nach Abtragsprofilen.
Ausbaustoff der Wiederverwendung / Verwertung nach Wahl des AN zuführen. Wiederverwendung / Verwertung nach Unterlagen des AG nachweisen.
Menge: 420,000 m3
Leistungsbereichkatalog: 112

*Hinweis*
Boden MÜ bei ca. km, 220+400 - 220+535
Homogenbereich: "B5
EBV: BM-F3
Abfallschlüssel: "170504"

**02.00.0012 Boden bzw. Fels lösen und verwerten Felsvert.B. verf.*Planum gesondert BM-F3*Abrechnung Abtrag Verwertung nachw.**
StL-Nr. 2410621399126101
Boden bzw. Fels aus Abtragsbereichen profilgerecht
lösen, laden und nach Wahl des AN verwerten. Beschreibung der Homogenbereiche nach Unterlagen des AG. Die
Herstellung von Mulden und Gräben wird gesondert vergütet.
Homogenbereich 'B5'

Mehraushub 'unterhalb der Banketten profilgerecht lösen, von -0,20m bis ca. -0,75m unter GOK.'

Örtliche Vertiefungen im Planum, die beim Felsabtrag
entstehen, mit geeignetem, nicht frostempfindlichem Bo-
den verfüllen.
Das Herstellen des Planums wird gesondert vergütet.
Materialwerte nach EBV = BM-F3
Abrechnung nach Abtragsprofilen.
Verwertung nach Unterlagen des AG nachweisen.
Menge: 310,000 m3
Leistungsbereichkatalog: 106

**02.00.0013 Planum herstellen Ev2 = 45 MPa**
StL-Nr. 2410625001
Planum herstellen nach Unterlagen des AG.
Verformungsmodul Ev2 = 45 MPa.
Menge: 1120,000 m2
Leistungsbereichkatalog: 106

**02.00.0014 Frostschutzschicht herstellen*0/45 URA+Einbaudoku Quers. Unterl. AG*N Wiegescheinen**
StL-Nr. 2411221690061911
Frostschutzschicht herstellen.
In Verkehrsflächen 'Mittelstreifenüberfahr'

Baustoffgemisch 0/45.
Umweltrelevante Anforderungen beim Einsatz von Baustoffgemischen einschließlich Einbaudokumentation nach
Unterlagen des AG. Einbaudokumentation übergeben.
Verdichtungsgrad/Verformungsmodul 'DPr mindestens 103 v.H'

Einbaudicke nach Unterlagen des AG.
Abrechnung nach Wiegescheinen.
Menge: 900,000 t
Leistungsbereichkatalog: 112

**02.00.0015 Unterlage profilieren FSS*EV2 mind.120*Unebenh. max.2 cm**
StL-Nr. 241120202201
Unterlage für Schicht ohne Bindemittel auf Sollhöhe
nach Unterlagen des AG profilieren und verdichten.
Liefern von Baustoff bzw. Entfernen von überschüssigem Baustoff wird gesondert vergütet.
Unterlage = Frostschutzschicht.
Verformungsmodul der profilierten Unterlage mindestens 120 MPa.
Unebenheit innerhalb einer 4,00 m langen Messstrecke
höchstens 2 cm in Längs- und Querrichtung.
Menge: 1120,000 m2
Leistungsbereichkatalog: 112

**02.00.0016 Asphalttragsch. aus AC 32 T S herst*zwei Lagen**
StL-Nr. 23113113999019
Asphalttragschicht aus Asphalttragschichtmischgut
AC 32 T S herstellen. Anlieferung des Asphaltmischguts
in thermoisolierten Transportbehältern.
In Verkehrsflächen 'Mittelstreifenüberfahrt'

Einbau 'in Anpassung an die bestehenden Asphaltbereiche, Stärke ca. 26cm'

Bindemittel 'Bitumen'

In zwei Lagen.
Einbau 'mit Straßenfertiger mit Absaugeinrichtung'
Menge: 740,000 t
Leistungsbereichkatalog: 113

**02.00.0017 Asphaltdecksch. aus AC 11 D S herst**
StL-Nr. 2311332399999900
Asphaltdeckschicht aus Asphaltbeton für Asphaltdeckschichten AC 11 D S herstellen. Anlieferung des
Asphaltmischguts in thermoisolierten
Transportbehältern.
In Verkehrsflächen 'Mittelstreifenüberfahrten'

Einbau 'in Anpassung an die bestehenden Asphaltbereiche, Stärke ca. 4,0 cm'

Bindemittel 'Bitumen 25/55-55 A mit viskositätsverändernden Zusätzen oder viskositätsverändertes Bindemittel PmB 25/45 VL'

Grobe Gesteinskörnung 'Kategorie SZ 18, min. Kategorie C 95/1 mit natürlichem Aufhellungsgestein Quarzit min. 20 M.-%'

Grobe Gesteinskörnung = Kategorie PSV '51'

Fremdfüller 'Kalksteinfüller
Einbau = Einbau mit Straßenfertiger mit Absaugeinrichtung'
Menge: 170,000 t
Leistungsbereichkatalog: 113

**02.00.0018 Abstumpfungsmaßnahme durchführen bit.LFK 1/3*Menge 1 kg/m2 maschinell**
StL-Nr. 231139523011
Abstumpfungsmaßnahme zur Erhöhung der Anfangsgriffigkeit durch gleichmäßiges Aufbringen und Einwalzen von
Abstreukörnung durchführen. Nicht gebundene Abstreukörnung aufnehmen und nach Wahl des AN verwerten.
Abstreukörnung = leicht bituminierte Lieferkörnung 1/3.
Abstreumenge = 1 kg/m2.
Maschinell abstreuen.
Menge: 1600,000 m2
Leistungsbereichkatalog: 113

**02.00.0019 Bitumenemulsion aufsprühen*Asphalt frisch manuell*C60BP4-S**
StL-Nr. 23113063912199
Bitumenemulsion zur Herstellung des Schichtenverbundes
aufsprühen.
Auf Verkehrsflächen 'Mittelstreifenüberfahrten'

Unterlage = Asphaltbefestigung, frisch.
Ausführung in Teilflächen manuell.
Bindemittel = C60BP4-S.
Bindemittelmenge 'gem. ZTV-Asphalt'

Vor Einbau 'aller bituminösen Schichten'
Menge: 1600,000 m2
Leistungsbereichkatalog: 113

**02.00.0020 Naht in Asphaltschicht herst.*Längs-/Quernaht PmB heiß**
StL-Nr. 23113907930199
Naht in Asphaltschicht herstellen.
Naht 'in Asphalttrag-, und binderschicht'

Längs- und Quernaht.
Heiß aufzubringendes Polymermodifiziertes Bitumen auf
die Nahtflanke volldeckend auftragen oder anspritzen,
Menge 50 g/m je cm Schichtdicke.
Dicke der Schicht '9,0-15cm'
Menge: 540,000 m
Leistungsbereichkatalog: 113

**02.00.0021 Anschluss a. Fuge m. Fugenm. herst. Längs-/Querfuge*Deckschicht Tiefe 40 mm*Breite 10 mm*Fugenmasse N2**
StL-Nr. 2311391231061901
Anschluss als Fuge mit Fugenmasse herstellen.
Längs- und Querfuge.
In der Asphaltdeckschicht ausbilden.
Fugenspalttiefe = 40 mm.
Fugenspaltbreite = 10 mm.
Fugenspalt verfüllen 'bis OK Fahrbahn'

Mit heiß verarbeitbarer Fugenmasse Typ N2, einschließlich zugehörigem und zuvor aufgetragenem Voranstrichmittel.
Menge: 810,000 m
Leistungsbereichkatalog: 113

*Hinweis*
Mü 220+400 - 220+535 und 220+750 - 220+885 nach Beendigung der Sanierungsarbeiten und vor Verkehrsfreigabe im Bereich der MÜ & Straßenabläufe als Bucht (Lage wie zuvor ausgebaut)auszuführen.

**02.00.0022 Betonklebeflachbordsteine Typ FB 10**
Betonklebeflachbordsteine Typ FB 10 x 20 grau, Baulänge 100 cm, gefertigt nach DIN EN 1340 "Bordsteine aus Beton" und DIN 483 „Bordsteine aus Beton  Formen, Maße, Kennzeichnung“, Anforderungen gemäß TL Pflaster-StB06 und mit oben genannten zusätzlichen Eigenschaften, werkseitig auf Sonderhöhe 8 oder 9 cm abgeschnitten liefern und höhen- und fluchtgerecht nach Angaben der Bauleitung auf vorhandene AFB  Decke aufkleben. Die Position beinhaltet, die Vorbeschichtung der Steinunterseite, sowie der AFB - Decke mit 2-Komponenten Kunstharzvorbeschichtung Silkal R51. Die noch feuchte Vorbeschichtung ist mit feuergetrocknetem Quarzsand zur Erhöhung der Rauhigkeit abzustreuen. Der 2-Komponenten Methacrylatmörtel von Typ Silikal R17 ist vor Ort anzumischen und höhengerecht in einer Stärke von 5 bis 10 mm aufzubringen. Die Steine sind unter Beachtung der Verarbeitungszeit in den feucht / plastischen Mörtel zu versetzen. Die Fugenbreite soll mit ca. 5 mm ausgebildet werden. Eine Fugenverfüllung ist nicht erforderlich. Überschüssiges Material ist zu entfernen und einschließlich des Verpackungsmaterials ordnungsgemäß zu Lasten des Auftragnehmers zu entsorgen. Für das Versetzen in Geraden und Radien größer 25 m sind Bordsteine der Länge 100 cm zu verwenden. Dies ist in den Einheitspreis einzukalkulieren. Zulagen für das Versetzen von Bordsteinen anderer Baulängen, Radienborden, Ecken, Übergängen, Schnitten usw. erfolgt in gesonderten Positionen.
Die Verlege-, Versetz-, und Verarbeitungshinweise des Bordsteins- und die des Kleber- und Beschichtungsherstellers sind zu beachten und ebenso Vertragsgrundlage. Die Produkte des Bordsteinlieferanten müssen zusätzlich vom Güteschutz fremdüberwacht sein.
Menge: 280,000 m

**02.00.0023 Bordstein trennen**
StL-Nr. 231153269099
Bordstein auf Passmaß trennen.
Bordstein 'aus vorheriger OZ'

Bordstein 'an Bestand anpassen.'
Menge: 40,000 St
Leistungsbereichkatalog: 115

**02.00.0024 Asphaltbefestigung aufnehmen*Dicke ü. 12-18 cm Tiefe ü. 10-20 cm*Aufbr. Verw. AN**
StL-Nr. 2311302890402003
Asphaltbefestigung aufbrechen und aufnehmen.
Fläche 'Umrandung aus Asphalt für den Ausbau der Schachtabdeckungen und Straßenabläufen, ausbau in Handarbeit.'

Dicke der Asphaltbefestigung über 12 cm bis 18 cm.
Gesamtaufbruchtiefe über 10 bis 20 cm.
Aufbruchgut nach Wahl des AN verwerten.
Menge: 7,000 m2
Leistungsbereichkatalog: 113

**02.00.0025 Schachtteil ausbauen Abdeckung*Ausbau verwerten**
StL-Nr. 241104091001
Freigelegtes Schachtteil ausbauen. Aufbruch von Straßenbefestigung wird gesondert vergütet.
Teil = Abdeckung beliebiger Bauart, lichte Weite bis
1,00 m.
Sämtliche Ausbaustoffe nach Wahl des AN verwerten.
Menge: 5,000 St
Leistungsbereichkatalog: 110

**02.00.0026 Schachtabdeckung einwalzbar einb.**
Schachtabdeckung mit Deckel Klasse D 400 einwalzbar und verschraubbar (abschließbar) entsprechend DIN EN 124/E DIN 1229 mit einer lichten Weite von 605 mm einbauen. Rahmen aus Gusseisen, hochziehbar, rund mit integrierter Aufnahme für Einstiegshilfe. Schmutzfänger nach DIN 1221.
Menge: 5,000 St

**02.00.0027 Schachtteil ausbauen Auflagering*Schacht sichern Ausbau verwerten**
StL-Nr. 241104092101
Freigelegtes Schachtteil ausbauen. Aufbruch von Straßenbefestigung wird gesondert vergütet.
Teil = Auflagering.
Schachtöffnung durch geeignete Abdeckung sichern. Verfüllen des Schachtes wird gesondert vergütet.
Sämtliche Ausbaustoffe nach Wahl des AN verwerten.
Menge: 10,000 St
Leistungsbereichkatalog: 110

**02.00.0028 Betonauflagering einbauen Rg.,verschiebsich WW-Mörtel**
StL-Nr. 241104451903
Betonauflagering, lichter DU 625 mm, einbauen. Fugen
glattstreichen.
Auflagering verschiebesicher.
Ringhöhe 'nach Erfordernis 60,80 oder 100 mm'

Fuge zwischen Fertigteilen mit Mörtel WW-
Schachtkopfmörtel nach DIN 19573, vollflächig herstellen, Fugen glattstreichen.
Menge: 10,000 St
Leistungsbereichkatalog: 110

**02.00.0029 Schachtteil ausbauen Schachthals*Schacht sichern Ausbau verwerten**
StL-Nr. 241104093101
Freigelegtes Schachtteil ausbauen. Aufbruch von Straßenbefestigung wird gesondert vergütet.
Teil = Schachthals.
Schachtöffnung durch geeignete Abdeckung sichern. Verfüllen des Schachtes wird gesondert vergütet.
Sämtliche Ausbaustoffe nach Wahl des AN verwerten.
Menge: 2,000 St
Leistungsbereichkatalog: 110

**02.00.0030 Fertigteil für Schacht einbauen SH 1000x625/600*Gleitringdichtung**
StL-Nr. 241104400501
Fertigteil für Schacht einbauen.
Schachthals 1000 x 625, Bauhöhe 600 mm.
Fugendichtung mit Gleitringdichtung aus Elastomeren und
Lastübertragungsring.
Menge: 2,000 St
Leistungsbereichkatalog: 110

*Hinweis*
Aufsatz auf neue Höhe der herzustellenden MÜF anpassen (Quer-, und Längsgeneigt).

**02.00.0031 Aufsatz f. Straßenablauf ausbauen in Asph.-Fläche*Ablauf sichern alles verwerten**
StL-Nr. 241105092101
Aufsatz für Straßenablauf freilegen und ausbauen.
Umgebende Fläche = Asphalt.
Ablauföffnung durch geeignete Abdeckung sichern.
Sämtliche Ausbaustoffe nach Wahl des AN verwerten.
Menge: 6,000 St
Leistungsbereichkatalog: 110

**02.00.0032 Aufsatz f. Straßenablauf aufsetzen 500x500, D, Begu*Aufsatz lastentk. Scharnier Sicher.*dämpf.Einlage*Höhe planmäßig WW-Mörtel**
StL-Nr. 2411052301121912
Aufsatz für Straßenablauf aufsetzen.
Klasse D 400, Ausführung nach DIN 19 583, 500x500, mit
Rahmen aus Gusseisen mit Beton.
Aufsatz lastentkoppelt aufsetzen. Auflager herstellen.
Aufsatz mit Scharnier und Sicherheitsverschluss.
Dämpfende Einlage.
Eimer 'nach Herstellerangaben bzw. gewähltem Produkt
Arbeitsraum verfüllen'

Aufsatz auf planmäßige Höhe setzen.
Fuge zwischen Fertigteilen mit Mörtel WW-
Schachtkopfmörtel nach DIN 19573 herstellen, Fugen
glattstreichen.
Menge: 6,000 St
Leistungsbereichkatalog: 110

**02.00.0033 Oberboden liefern und andecken*3 cm unter Fahrb.*Abrechng.Auftrag**
StL-Nr. 241061609291
Oberboden liefern und profilgerecht andecken.
Andeckung 'vor und hinter Mittelstreifenüberfahrt'

Einbau 3 cm unter Fahrbahnrand.
Dicke der Andeckung '0,3 m'

Abrechnung nach Auftragsprofilen.
Menge: 40,000 m3
Leistungsbereichkatalog: 106

**02.00.0034 Rasenansaat mit RSM Regio herst. Mittelstreifen*Feinplanum herst. Menge 7 g/m2*UG 07 Grundmischung**
StL-Nr. 2110720401230710
Rasenansaat mit RSM Regio herstellen. Saatgut ohne Entmischung ausbringen, einarbeiten und andrücken.
Fläche = Mittelstreifen.
Feinplanum herstellen.
Saatgutmenge = 7 g/m2.
Regiosaatgutmischung (RSM Regio), Ursprungsgebiet 7,
Rheinisches Bergland.
Standortvariante Grundmischung.
Menge: 120,000 m2
Leistungsbereichkatalog: 107

*Hinweis*
Arbeiten an Nothaltebuchten: In gesonderter Bauphase vor Beginn der Hauptarbeiten. Gesamtlänge je Bucht ca. 80 m einschli. Verziehung von ca. 1,00 - 1,50 m. Nothaltebuchten bei 222+340 in FR Köln und 222+340 in FR Koblenz sowie 222+340 doppelte Nothaltebucht.

#### Unterabschnitt 02.01 NOTHALTEBUCHTEN SEITENSTREIFEN

**02.01.0001 Strauchbestand im Mittelstr. roden Breite über 3-5 m*Höhe über 2-3 m verdicht/Boden AG*Wst.Verw.AN S.Abr.Verw. AN**
StL-Nr. 24106013323101
Strauchbestand jeder Art im Mittelstreifen roden. Ab-
rechnung nach Länge des unbefestigten Mittelstreifens.
Breite über 3,00 bis 5,00 m.
Mittlere Höhe 2,00 bis 3,00 m.
Wurzellöcher unterhalb des Planums mit geeignetem Boden
verfüllen, Boden verdichten. Boden aus Abtragsbereichen
profilgerecht lösen.
Wurzelstöcke nach Wahl des AN verwerten.
Schlagabraum nach Wahl des AN verwerten.
Menge: 160,000 m
Leistungsbereichkatalog: 106

*Hinweis*
Nothaltebuchten bei 222+340 doppelte Nothaltebucht im Mittelstreifen.

**02.01.0002 Fläche abräumen Aufwuchs*Wurzelstöcke Astwerk*Steine/Mauer/Zaun Wst. Verwert. AN*S.Abr.Verwert.AN übr.Räumg.Verw.AN**
*** Pauschalposition
StL-Nr. 2410600311110111
Fläche nach Unterlagen des AG abräumen.
Strauch- und Baumbestand sowie sonstiger Aufwuchs bis
zu 0,10 m Stammdurchmesser, 1,00 m über dem Erdboden
gemessen, einschließlich Wurzelwerk.
Wurzelstöcke anderweitig gefällter Bäume bis zu 0,10 m
Durchmesser an der Schnittstelle roden.
Astwerk gefällter Bäume, Holzreste.
Steine, Betonreste, Mauerreste und abgängige Zäune.
Wurzelstöcke nach Wahl des AN verwerten.
Schlagabraum nach Wahl des AN verwerten.
Übriges Räumgut nach Wahl des AN verwerten.
Menge: 1,000 Psch
Leistungsbereichkatalog: 106

*Hinweis*
bei ca. km, 222+ 260 - 222+420 in FR Köln
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
**02.01.0003 Bordstein aufnehmen. Flachbord Bet 20 alles Verw. AN**
StL-Nr. 23115031390200
Bordstein aufnehmen.
Bordstein = Flachbordstein aus Beton, ca. 10/20 bis
20/20 cm.
Fundament 'Fundament aus Beton, über 10 bis 20 cm dick, aufbrechen.
Umgebene Fläche = Asphalt'

Sämtliche Steine und übriges Aufbruchgut nach Wahl des
AN verwerten.
Menge: 160,000 m
Leistungsbereichkatalog: 115

*Hinweis*
Nothaltebucht in FR Köln bei ca. km, 222+350
Breite: ca. 3,0 m
Homogenbereich: "B2
Einstufung gemäß EBV Boden: BM-F0*

**02.01.0004 Bankett abtragen Mit Veg.decke**
StL-Nr. 22112044990299
Bankett abtragen ggf. einschließlich Vegetationsdecke.
Erschwernisse durch Einbauten werden gesondert
vergütet.
Breite 'ca. 1,00 m bis 1,50 m'

Dicke '25 cm, 0-30 cm unter GOK'

Ausbauen mit Vegetationsdecke.
Ausbaustoff 'der Wiederverwendung / Verwertung nach
Wahl des AN zuführen. Zuordnungsklasse gemäß EBV BM-F0*. Wiederverwendung / Verwertung nach Unterlagen des
AG nachweisen.'
Menge: 60,000 m3
Leistungsbereichkatalog: 112

*Hinweis*
Nothaltebucht in FR Koblenz bei ca. km, 222+350
Breite: ca. 3,0 m
Homogenbereich: "B1
Einstufung gemäß EBV Boden: BM-F3

**02.01.0005 Bankett abtragen Mit Veg.decke**
StL-Nr. 22112044990299
Bankett abtragen ggf. einschließlich Vegetationsdecke.
Erschwernisse durch Einbauten werden gesondert
vergütet.
Breite 'ca. 1,00 m bis 1,50 m'

Dicke '20 cm, 0-20 cm unter GOK'

Ausbauen mit Vegetationsdecke.
Ausbaustoff 'der Wiederverwendung / Verwertung nach
Wahl des AN zuführen. Zuordnungsklasse gemäß EBV BM-F3. Wiederverwendung / Verwertung nach Unterlagen des
AG nachweisen.'
Menge: 50,000 m3
Leistungsbereichkatalog: 112

*Hinweis*
Nothaltebucht in Mittelstreifen bei ca. km, 222+350
Breite: ca. 4,0 m
Homogenbereich: "B3
Einstufung gemäß EBV Boden: BM-0*

**02.01.0006 Bankett inkl. Boden bzw.**
Bankett inkl. Boden bzw. Fels lösen und abtragen ggf. einschließlich Vegetationsdecke.
Erschwernisse durch Einbauten werden gesondert
vergütet.
Breite ca. 4,00 m
Dicke 50 cm, 0-55 cm unter GOK
Materialwerte nach EBV = BM-0*
Ausbauen mit Vegetationsdecke.
Das Herstellen des Planums wird gesondert vergütet.
Abrechnung nach Abtragsprofilen.
Ausbaustoff der Wiederverwendung / Verwertung nach Wahl des AN zuführen. Wiederverwendung / Verwertung nach Unterlagen des AG nachweisen.
Menge: 330,000 m3
Leistungsbereichkatalog: 112

*Hinweis*
Nothaltebucht in FR Köln bei ca. km, 222+350
Mittlere Breite: ca. 1,00 m bis 1,50 m
Homogenbereich: "B4
Einstufung gemäß EBV Boden: BM-F1

**02.01.0007 Boden bzw. Fels lösen und verwerten*Planum gesondert BM-F1*Abrechnung Abtrag Verwertung nachw.**
StL-Nr. 2410621309024101
Boden bzw. Fels aus Abtragsbereichen profilgerecht
lösen, laden und nach Wahl des AN verwerten. Beschreibung der Homogenbereiche nach Unterlagen des AG. Die
Herstellung von Mulden und Gräben wird gesondert vergütet.
Mehraushub 'Profilgerecht lösen. 25 cm - 30 cm'

Das Herstellen des Planums wird gesondert vergütet.
Materialwerte nach EBV = BM-F1
Abrechnung nach Abtragsprofilen.
Verwertung nach Unterlagen des AG nachweisen.
Menge: 60,000 m3
Leistungsbereichkatalog: 106

*Hinweis*
Nothaltebucht in FR Koblenz bei ca. km, 222+350
Mittlere Breite: ca. 1,00 m bis 1,50 m
Homogenbereich: "B4
Einstufung gemäß EBV Boden: BM-0*

**02.01.0008 Boden bzw. Fels lösen und verwerten*Planum gesondert BM-0**Abrechnung Abtrag Verwertung nachw.**
StL-Nr. 2410621309022101
Boden bzw. Fels aus Abtragsbereichen profilgerecht
lösen, laden und nach Wahl des AN verwerten. Beschreibung der Homogenbereiche nach Unterlagen des AG. Die
Herstellung von Mulden und Gräben wird gesondert vergütet.
Mehraushub 'Profilgerecht lösen. 30 cm - 35 cm'

Das Herstellen des Planums wird gesondert vergütet.
Materialwerte nach EBV = BM-0*
Abrechnung nach Abtragsprofilen.
Verwertung nach Unterlagen des AG nachweisen.
Menge: 75,000 m3
Leistungsbereichkatalog: 106

**02.01.0009 Planum herstellen Ev2 = 45 MPa**
StL-Nr. 2410625001
Planum herstellen nach Unterlagen des AG.
Verformungsmodul Ev2 = 45 MPa.
Menge: 1120,000 m2
Leistungsbereichkatalog: 106

**02.01.0010 Frostschutzschicht herstellen*0/45 URA+Einbaudoku Quers. Unterl. AG*N Wiegescheinen**
StL-Nr. 2411221690061911
Frostschutzschicht herstellen.
In Verkehrsflächen 'Nothaltebuchten'

Baustoffgemisch 0/45.
Umweltrelevante Anforderungen beim Einsatz von Baustoffgemischen einschließlich Einbaudokumentation nach
Unterlagen des AG. Einbaudokumentation übergeben.
Verdichtungsgrad/Verformungsmodul 'DPr mindestens 103 v.H'

Einbaudicke nach Unterlagen des AG.
Abrechnung nach Wiegescheinen.
Menge: 905,000 t
Leistungsbereichkatalog: 112

*Hinweis*
Aufsatz auf neue Höhe der herzustellenden Nothaltebucht anpassen (Quer-, und Längsgeneigt).

**02.01.0011 Aufsatz f. Straßenablauf ausbauen in Asph.-Fläche*Ablauf sichern alles verwerten**
StL-Nr. 241105092101
Aufsatz für Straßenablauf freilegen und ausbauen.
Umgebende Fläche = Asphalt.
Ablauföffnung durch geeignete Abdeckung sichern.
Sämtliche Ausbaustoffe nach Wahl des AN verwerten.
Menge: 4,000 St
Leistungsbereichkatalog: 110

**02.01.0012 Aufsatz f. Straßenablauf aufsetzen 500x500, D, Begu*Aufsatz lastentk. Scharnier Sicher.*dämpf.Einlage*Höhe planmäßig WW-Mörtel**
StL-Nr. 2411052301121912
Aufsatz für Straßenablauf aufsetzen.
Klasse D 400, Ausführung nach DIN 19 583, 500x500, mit
Rahmen aus Gusseisen mit Beton.
Aufsatz lastentkoppelt aufsetzen. Auflager herstellen.
Aufsatz mit Scharnier und Sicherheitsverschluss.
Dämpfende Einlage.
Eimer 'nach Herstellerangaben bzw. gewähltem Produkt
Arbeitsraum verfüllen'

Aufsatz auf planmäßige Höhe setzen.
Fuge zwischen Fertigteilen mit Mörtel WW-
Schachtkopfmörtel nach DIN 19573 herstellen, Fugen
glattstreichen.
Menge: 4,000 St
Leistungsbereichkatalog: 110

**02.01.0013 Asphaltbefestigung trennen Anbauber. längs*schneiden Dicke ü. 24-30 cm**
StL-Nr. 231130381106
Asphaltbefestigung geradlinig trennen.
im Anbaubereich längs zur Fahrbahnachse
Trennen durch Schneiden.
Dicke der Asphaltbefestigung über 24 bis 30 cm.
Menge: 500,000 m
Leistungsbereichkatalog: 113

**02.01.0014 Asphaltbefestigung aufnehmen*Dicke ü. 24-30 cm Dicke ü. 20-30 cm*Tiefe ü. 20-30 cm Aufbr. Verw. AN**
StL-Nr. 2311302890633003
Asphaltbefestigung aufbrechen und aufnehmen.
Fläche 'Vorandene Fahrbahn (Rückschnitt bis 5 cm)'

Dicke der Asphaltbefestigung über 24 cm bis 30 cm.
Dicke der gebundenen Befestigung über 20 bis 30 cm.
Gesamtaufbruchtiefe über 20 bis 30 cm.
Aufbruchgut nach Wahl des AN verwerten.
Menge: 50,000 m2
Leistungsbereichkatalog: 113

**02.01.0015 Naht in Asphaltschicht herst.*Längsnaht PmB heiß**
StL-Nr. 23113907910199
Naht in Asphaltschicht herstellen.
Naht 'Fahrbahn zwischen neu herzustellender Nothaltebucht und Bestand'

Längsnaht.
Heiß aufzubringendes Polymermodifiziertes Bitumen auf
die Nahtflanke volldeckend auftragen oder anspritzen,
Menge 50 g/m je cm Schichtdicke.
Dicke der Schicht 'bis 30 cm'
Menge: 500,000 m
Leistungsbereichkatalog: 113

**02.01.0016 Asphalttragd. aus AC 16 TD herst.**
StL-Nr. 23113827999000
Asphalttragdeckschicht aus Asphalttragdeckschichtmischgut AC 16 TD herstellen. Anlieferung des Asphaltmischguts in thermoisolierten Transportbehältern.
In Verkehrsflächen 'Nothaltebuchten, Breite ca. 3,0m'

Einbau 'in Anpassung an die bestehenden
Fahrbahnbereiche. Einbaudicke ca. 10 cm. Einbau mit
Straßenfertiger mit Absaugeinrichtung'

Bindemittel 'resultierendes Bindemittel 50/70 mit viskositätsverändernden Zusätzen oder viskositätsverändertes Bitumen 50/80 VL.'
Menge: 250,000 t
Leistungsbereichkatalog: 113

**02.01.0017 Anschluss a. Fuge m. Fugenm. herst. Längs-/Querfuge*Deckschicht Tiefe 40 mm*Breite 10 mm*Fugenmasse N2**
StL-Nr. 2311391231061901
Anschluss als Fuge mit Fugenmasse herstellen.
Längs- und Querfuge.
In der Asphaltdeckschicht ausbilden.
Fugenspalttiefe = 40 mm.
Fugenspaltbreite = 10 mm.
Fugenspalt verfüllen 'bis OK Fahrbahn'

Mit heiß verarbeitbarer Fugenmasse Typ N2, einschließlich zugehörigem und zuvor aufgetragenem Voranstrichmittel.
Menge: 500,000 m
Leistungsbereichkatalog: 113

**02.01.0018 Bankett profilgerecht herstellen URA+Einbaudoku*Breite 1,50 m*12 tief+ 6 hoch*EV2 mind. 100MPa**
StL-Nr. 2411270799119191
Bankett gemäß ZTV E-StB profilgerecht herstellen.
Lage 'Nothaltebucht'

Baustoff 'Frostschutzmaterial 0/32mm und gebrochenes Material 0/5mm'

Umweltrelevante Anforderungen beim Einsatz von Baustoffgemischen einschließlich Einbaudokumentation nach
Unterlagen des AG. Einbaudokumentation übergeben.
Breite = 1,50 m.
Einbaudicke 'bis 30 cm'

Querneigung 12 v.H. am tiefliegenden und 6 v.H. am
hochliegenden Fahrbahnrand.
Einbau 'Frostschutzmaterial 0/32 mm bis auf 6,0 cm unter OK Fahrbahnrand profilgerecht einbauen und verdichten. Anschließend gebrochenes Material 0/5 mm bis 3,0 cm unter OK Fahrbahnrand aufbringen und verdichten bzw. einrütteln. In einem weiteren Arbeitsgang Bankette nochmals mit gebrochenem Material 0/5 mm bis 3,0 cm unter OK Fahrbahnrand andecken und nochmals verdichten. Bankette an vorhandene angrenzende Fläche in Handarbeit angleichen und stufenlosen Geländeübergang herstellen. Es dürfen keine losen Steine an der Oberfläche liegen.
Einbaubreite nach Unterlagen des AG mit Erschwernis durch Schutzplanken'

Verformungsmodul EV2 auf der Oberfläche mindestens
100 MPa.
Menge: 180,000 m
Leistungsbereichkatalog: 112

*Hinweis*
Nothaltebucht im Mittelstreifen nach Beendigung der Sanierungsarbeiten und vor Verkehrsfreigabe im Bereich der Nothaltebucht & Straßenabläufe als Bucht (Lage wie zuvor ausgebaut)auszuführen.

**02.01.0019 Betonklebeflachbordsteine Typ FB 10**
Betonklebeflachbordsteine Typ FB 10 x 20 grau, Baulänge 100 cm, gefertigt nach DIN EN 1340 "Bordsteine aus Beton" und DIN 483 „Bordsteine aus Beton  Formen, Maße, Kennzeichnung“, Anforderungen gemäß TL Pflaster-StB06 und mit oben genannten zusätzlichen Eigenschaften, werkseitig auf Sonderhöhe 8 oder 9 cm abgeschnitten liefern und höhen- und fluchtgerecht nach Angaben der Bauleitung auf vorhandene AFB  Decke aufkleben. Die Position beinhaltet, die Vorbeschichtung der Steinunterseite, sowie der AFB - Decke mit 2-Komponenten Kunstharzvorbeschichtung Silkal R51. Die noch feuchte Vorbeschichtung ist mit feuergetrocknetem Quarzsand zur Erhöhung der Rauhigkeit abzustreuen. Der 2-Komponenten Methacrylatmörtel von Typ Silikal R17 ist vor Ort anzumischen und höhengerecht in einer Stärke von 5 bis 10 mm aufzubringen. Die Steine sind unter Beachtung der Verarbeitungszeit in den feucht / plastischen Mörtel zu versetzen. Die Fugenbreite soll mit ca. 5 mm ausgebildet werden. Eine Fugenverfüllung ist nicht erforderlich. Überschüssiges Material ist zu entfernen und einschließlich des Verpackungsmaterials ordnungsgemäß zu Lasten des Auftragnehmers zu entsorgen. Für das Versetzen in Geraden und Radien größer 25 m sind Bordsteine der Länge 100 cm zu verwenden. Dies ist in den Einheitspreis einzukalkulieren. Zulagen für das Versetzen von Bordsteinen anderer Baulängen, Radienborden, Ecken, Übergängen, Schnitten usw. erfolgt in gesonderten Positionen.
Die Verlege-, Versetz-, und Verarbeitungshinweise des Bordsteins- und die des Kleber- und Beschichtungsherstellers sind zu beachten und ebenso Vertragsgrundlage. Die Produkte des Bordsteinlieferanten müssen zusätzlich vom Güteschutz fremdüberwacht sein.
Menge: 160,000 m

**02.01.0020 Bordstein trennen**
StL-Nr. 231153269099
Bordstein auf Passmaß trennen.
Bordstein 'aus vorheriger OZ'

Bordstein 'an Bestand anpassen.'
Menge: 20,000 St
Leistungsbereichkatalog: 115

#### Unterabschnitt 02.02 KONTROLLPRÜFUNGEN

**02.02.0001 Probegefäß liefern 10-l-Blecheimer*Mithilfe Kprüf.**
StL-Nr. 1910171211
Probegefäß zur Aufnahme von Baustoffproben, für Kontrollprüfungen und für Rückstellproben des AG liefern.
Probegefäß = sauberer 10-l-Blecheimer mit dicht schließendem Deckel.
Mithilfe bei der Probennahme im Baubereich nach Angaben
des AG.
Menge: 10,000 St
Leistungsbereichkatalog: 101

**02.02.0002 Probegefäß liefern Alu-Schale25x25x4*Mithilfe Kprüf.**
StL-Nr. 1910171241
Probegefäß zur Aufnahme von Baustoffproben, für Kontrollprüfungen und für Rückstellproben des AG liefern.
Probegefäß = Aluminium-Schale, 25 x 25 x 4 cm.
Mithilfe bei der Probennahme im Baubereich nach Angaben
des AG.
Menge: 10,000 St
Leistungsbereichkatalog: 101

*Hinweis*
Bohrlöcher werden im Rahmen der Kontrollprüfungen durch das Labor des AG hergestellt, mittl. Bohrtiefe ca. 30cm.

**02.02.0003 Bohrloch in Asphalt verfüllen.**
Bohrloch in Asphalt verfüllen. Bohrloch in bituninösen Schichten verfüllen.
Durchmesser ca. 15cm, Tiefe ca. 30-50cm.
Bohrloch mit Asphaltheissmischgut verfüllen, obere 3,5cm mit Asphaltdeckschichtmaterial, wie umgebende Fläche verfüllen, Material verdichten.
Abgerechnet werden die steigenden Meter der entnommenen Bohrkerne.
Menge: 6,000 m

**02.02.0004 Belastungsfahrzeug bereitstellen**
StL-Nr. 19101707
Belastungsfahrzeug als Gegengewicht (z.B. ausreichend
beladener Lkw) für Plattendruckversuch bei Kontrollprüfungen bereitstellen.
Menge: 1,500 h
Leistungsbereichkatalog: 101

#### Unterabschnitt 02.03 BANKETTARBEITEN

**02.03.0001 Erschwernis durch bestehende**
Erschwernis durch bestehende Schutzplankenkonstruktion.
Bei allen Arbeiten unter dem Titel 03.04. Bankettarbeiten. Arbeiten vor- unter und hinter den Schutzplanken.
Menge: 3900,000 m

**02.03.0002 Erschwernis durch Einfassungen**
Erschwernis durch Einfassungen.
Bei allen Arbeiten unter dem Titel 03.04. Bankettarbeiten.
Einfassung = Bordanlage.
Menge: 1300,000 m

**02.03.0003 Erschwernis durch Einbauten**
Erschwernis durch Einbauten.
Bei allen Arbeiten unter dem Titel 03.04.Bankettarbeiten.
Einbauten = Ablaufbuchten.
Menge: 22,000 St

**02.03.0004 Erschwernis durch Einbauten.**
Erschwernis durch Einbauten.
Bei allen Arbeiten unter dem Titel 03.04.Bankettarbeiten.
Einbauten = Beschilderungen, Notrufsäulen (Verkehrsschilder) sowie Schilderbrücken und Beschilderungen neben und über der Fahrbahn.
Menge: 20,000 St

**02.03.0005 Erschwernis durch Einbauten.**
Erschwernis durch Einbauten.
Bei allen Arbeiten unter dem Titel 03.04.Bankettarbeiten.
Einbauten = Leitpfosten aufgesetzt auf Schutzsystem = 22 Stck.Leitpfosten im Bankettbereich = 40 Stck
Menge: 62,000 St

*Hinweis: Bankett im Mittelstreifen*
Bankette im Mittelstreifen
Homogenbereich = "B3,
EBV = BM-F1
Abfallschlüssel: 17 05 04

**02.03.0006 Bankett schälen Br.ü1,00bis1,50m*Dicke 5-10cm 12 tief+ 6 hoch**
StL-Nr. 2211204022199099
Bankett einschließlich Vegetationsdecke schälen durch
abschieben oder abfräsen. Erschwernisse durch Einbauten werden gesondert vergütet.
Breite über 1,00 bis 1,50 m.
Dicke über 5 bis 10 cm.
Querneigung 12 v.H. am tiefliegenden und 6 v.H. am
hochliegenden Fahrbahnrand herstellen.
Bankett mit 'Fahrzeugrückhalesystem, Leitpfosten, Beschilderung, Bordsteinen und Strassenablaufbuchten'

Schälen 'nach Wahl des AN'

Schälgut 'der Entsorgung nach Wahl des AN zufügen. Entsorgung nachweisen. Unrat ist vor und während der Arbeiten aufzunehen, geht in das Eigentum des AN über und ist einer Entsorgung zuzuführen.'
Menge: 2600,000 m
Leistungsbereichkatalog: 112

*Hinweis: Bankett am Aussenrand*
Bankette am Außenrand
Homogenbereich = "B1,
EBV = BM-F3
Abfallschlüssel: 17 05 04

**02.03.0007 Bankett schälen Br.ü1,00bis1,50m 12 tief+ 6 hoch**
StL-Nr. 2211204029199099
Bankett einschließlich Vegetationsdecke schälen durch
abschieben oder abfräsen. Erschwernisse durch Einbauten werden gesondert vergütet.
Breite über 1,00 bis 1,50 m.
Dicke '0 bis -15 cm'

Querneigung 12 v.H. am tiefliegenden und 6 v.H. am
hochliegenden Fahrbahnrand herstellen.
Bankett mit 'Fahrzeugrückhalesystem, Leitpfosten, Beschilderung, Bordsteinen und Strassenablaufbuchten'

Schälen 'nach Wahl des AN'

Schälgut 'der Entsorgung nach Wahl des AN zufügen. Entsorgung nachweisen. Unrat ist vor und während der Arbeiten aufzunehen, geht in das Eigentum des AN über und ist einer Entsorgung zuzuführen.'
Menge: 2900,000 m
Leistungsbereichkatalog: 112

**02.03.0008 Fahrbahnrand freilegen**
Fahrbahnrand aus Bankettmaterial so freilegen, dass der Aus- und Einbau der bituminösen Schichten sowie der Randabdichtung auch in die schon bestehdne Asphaltschicht durchgeführt werden können. Bankettmaterial an Ort und Stelle in ausreichender Breite nach Wahl des AN zurückdrücken / zurückschieben ggfs. in Handarbeit.
Mittlere Breite = 1,00 m.
Dicke = Asphalteinbau (neu wie alt).
Bankett mit Fahrzeugrückhaltesystem und Beschilderungen.
Unrat ist vor und während der Arbeiten aufzunehmen und geht in das Eigentum des AN über und ist einer Entsorgung zuzuführen.
Menge: 5500,000 m

**02.03.0009 Bankett wieder andecken**
Nach Abschluss der bituminösen Oberbauarbeiten und dem Herstellen der Bankettverfestigung ist das Bankett am freigelegten Fahrbahnrand und am Rand der Bankettbefestigung wieder ordnungsgemäß an die vorhandenen Fahrbahn, Bankettbefestigung und das angrenzende Gelände anzugleichen und zu verdichten.
Ggfs. auch Handarbeit, vor, unter und hinter Schutzplankenkonstruktionen.
OK Bankett = 3cm unter Fahrbahn.
Breite nach vom AN gewählten Erfordernissen zum Freilegen des Fahrbahnrandes.
Das Material ist im Baufeld auszugleichen, d.h. Überschussmassen aus Abtragsbereichen sind in Auftragsbereichen einzubauen und zu verdichten. Es dürfen keine losen Steine an der Oberfläche liegen.
Homogenbereich: Material der OZ "Fahrbahn freilegen".
Fehlmassen werden gesondert vergütet.
Saatgut 10g/m2 einstreuen.
Saatgut = Landschaftsrasen ohne Kräuter nach Regelsaatgutmischung RSM 7.1.
Menge: 5500,000 m

**02.03.0010 Fehlmassen für Bankette liefern**
Fehlmassen für vorherige OZ "Bankett wieder andecken" liefern. Baustoff gebrochenes Frostschutzmaterial 0/5mm. Für Oberste Lage Bankette. ggfs. in 2 Lagen einbauen und verdichten
Menge: 100,000 t

### Abschnitt 03 HAUPTFAHRBAHN

#### Unterabschnitt 03.00 ENTWÄSSERUNGSARBEITEN

**03.00.0001 Erschwernis durch bestehende**
Erschwernis durch bestehende Schutzplankenkonstruktion.
Bei allen Arbeiten unter dem Titel 04.00. Bankettarbeiten. Arbeiten vor- unter und hinter den Schutzplanken.
Menge: 160,000 m

**03.00.0002 Erschwernis durch Einfassungen**
Erschwernis durch Einfassungen.
Bei allen Arbeiten unter dem Titel 04.00. Bankettarbeiten.
Einfassung = Bordanlage.
Menge: 160,000 m

*Hinweis*
Straßenablauf auf neue Höhe setzten bzw. angleichen. Abdeckung bleibt erhalten und wird wieder eingebaut.

**03.00.0003 Aufsatz für Straßenabl. anpassen*ADicke ü.10-20 cm**
StL-Nr. 241105359299
Aufsatz des Straßenablaufs freilegen und entsprechend
Bauablauf an die neue planmäßige Höhe anpassen. Aufbrucharbeiten zum Freilegen des Aufsatzes ausführen.
Flächenbefestigung herstellen. Ausbauen sowie Liefern
und Einbauen von Schachtteilen werden gesondert
vergütet.
Umgebende Fläche 'Bordstein, Asphalt'

Aufbruchdicke über 10 bis 20 cm.
Aufsatz 'bis 5cm höher oder tiefer je nach örtlicher gegebenheit versetzten.'

Fuge 'zwischen Fertigteilen mit Mörtel M20 vollflächig
herstellen, Fugen glattstreichen.
Nicht wiederverwertbare Ausbaustoffe nach Wahl des AN verwerten.
Bildliche Darstellung der Sanierungstelle als Beispiel für die örtliche Gegebenheit.'
Menge: 5,000 St
Leistungsbereichkatalog: 110

**03.00.0004 Straßenablaufbucht abbrechen.**
Straßenablaufbucht abbrechen.
Trapetzförmig = Länge der Bucht ca. 8,0 m
Breite der Buchten ca. 0,5 m
Vorhandene Betonfläche und Gussasphaltdeckschicht
einschließlich Fugenverguss aufbrechen und aufnehmen.
Dicke Gussasphalt: ca.bis 4cm
Dicke Beton: ca. bis 25cm
Bordstein 'Flachbordstein aus Beton, ca. 10/20 bis
20/20 cm.'

Fundament aus Beton, über 10 bis 20 cm dick, und
Rückenstütze aus Beton aufbrechen.
Sämtliche Steine und übriges Aufbruchgut nach Wahl des
AN verwerten.
Ausbauen und Aufnehmen der vorhandenen Straßenabläufe werden gesondert vergütet.
Ablauf. (siehe sonstige Anlagen)
Erforderliche Erdarbeiten durchführen, überschüssigen Aushub der Verwertung zuführen.
Sämtliche Ausbaustoffe verwerten nach Wahl des AN.
Sämtliche Stoffe in Eigentum des AN übernehmen und
entsorgen oder der Wiederverwertung zuführen.
Bildliche Darstellung der Sanierungstelle als Beispiel für die örtliche Gegebenheit.
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Menge: 10,000 St

**03.00.0005 Aufsatz f. Straßenablauf ausbauen*Ablauf sichern alles verwerten**
StL-Nr. 241105099101
Aufsatz für Straßenablauf freilegen und ausbauen.
Umgebende Fläche 'Beton, Asphalt und Bordanlage'

Ablauföffnung durch geeignete Abdeckung sichern.
Sämtliche Ausbaustoffe nach Wahl des AN verwerten.
Menge: 10,000 St
Leistungsbereichkatalog: 110

**03.00.0006 Straßenablaufteil ausbauen Auflagerring (10a)**
Straßenablaufteil ausbauen.
Ausbauteil = Auflagerring Form 10a
Aufbruch und Erdarbeiten tiefe ausführen.
Sämtliche Ausbaustoffe verwerten nach Wahl des AN.
Menge: 10,000 St
Leistungsbereichkatalog: 110

**03.00.0007 Straßenablaufteil ausbauen Schaft (5d)**
Straßenablaufteil ausbauen.
Ausbauteil = Schaft (5d) bis 30cm
Aufbruch und Erdarbeiten ausführen.
Sämtliche Ausbaustoffe verwerten nach Wahl des AN.
Menge: 5,000 St
Leistungsbereichkatalog: 110

**03.00.0008 Straßenablaufteil ausbauen Bodenteil (1a)**
Straßenablaufteil ausbauen.
Ausbauteil = Bodenteil Form 1a
Aufbruch und Erdarbeiten tiefe ausführen.
Sämtliche Ausbaustoffe verwerten nach Wahl des AN.
Menge: 5,000 St
Leistungsbereichkatalog: 110

**03.00.0009 Straßenablauf einbauen Boden Form (1a)**
Straßenablauf aus Betonfertigteilen einbauen. Fugen mit
Mörtel M20 dichten und glattstreichen. Erdarbeiten werden nicht gesondert vergütet.
Boden Form 1a, Abfluss im Boden.
Auflager aus Beton C 8/10, 10 cm dick, herstellen.
Menge: 5,000 St
Leistungsbereichkatalog: 110

**03.00.0010 Straßenablauf einbauen Schaft Form (5b)**
Straßenablauf aus Betonfertigteilen einbauen. Fugen mit
Mörtel M20 dichten und glattstreichen. Erdarbeiten werdennicht gesondert vergütet.
Schaft Form 5b (295 mm hoch).
Menge: 5,000 St
Leistungsbereichkatalog: 110

**03.00.0011 Straßenablauf einbauen Aufl-Ring (10a)**
Straßenablauf aus Betonfertigteilen einbauen. Fugen mit
Mörtel M20 dichten und glattstreichen. Erdarbeiten werden nicht gesondert vergütet.
Auflagering Form 10a (für quadratische Aufsätze).
Menge: 10,000 St
Leistungsbereichkatalog: 110

**03.00.0012 Aufsatz f. Straßenablauf aufsetzen 500x500, D, Begu*Aufsatz lastentk. Scharnier Sicher.*dämpf.Einlage*Höhe planmäßig WW-Mörtel**
StL-Nr. 2411052301121912
Aufsatz für Straßenablauf aufsetzen.
Klasse D 400, Ausführung nach DIN 19 583, 500x500, mit
Rahmen aus Gusseisen mit Beton.
Aufsatz lastentkoppelt aufsetzen. Auflager herstellen.
Aufsatz mit Scharnier und Sicherheitsverschluss.
Dämpfende Einlage.
Eimer 'nach Herstellerangaben bzw. gewähltem Produkt
Arbeitsraum verfüllen'

Aufsatz auf planmäßige Höhe setzen.
Fuge zwischen Fertigteilen mit Mörtel WW-
Schachtkopfmörtel nach DIN 19573 herstellen, Fugen
glattstreichen.
Menge: 10,000 St
Leistungsbereichkatalog: 110

**03.00.0013 Straßenablaufbucht herst.**
Straßenablaufbucht wie nachstehend beschrieben
herstellen. Ablaufbucht mit einem
Ablauf. (siehe sonstige Anlagen)
Erforderliche Erdarbeiten zur Herstellung der
Ablaufbuchten durchführen, überschüssigen Aushub der
Verwertung zuführen. Verwertung wird nicht gesondert
vergütet. Frostschutzmaterial
(Baustoffgemisch 0/32 mm),
Dicke ca. 40 cm im Bereich der Ablaufbuchten und der
zugehörigen Bordanlage einbauen und
verdichten.
Einbau der Straßenabläufe aus Betonfertigteilen nach
DIN 4052 inkl. Aufsatz Klasse D, 500*500, wird
gesondert vergütet.
Versetzen der Bordanlage Flachbordstein in
Ablaufbucht, Erschwernisse aufgrund erforderlicher
Gehrungs- und Trennschnitte sind
einzukalkulieren. Vergütung der Borde erfolgt
gesondert.
Einbau von Beton
C30/37 mit LP XC4, XD3, XF4, F2,
0/22 bis OK Fahrbahn, an Höhenlage des Straßenablaufs angleichen und glätten.
Schneiden und Vergießen der Fuge zwischen der
Betonfläche und den Bordsteinen bzw. dem Regenablauf.
Fugenraum verfüllen bis OK
Fahrbahn. Mit heiß verarbeiteter elastischer Fugenmasse Typ N2.
Die durchgehende Fuge vor der Ablaufbucht wird
gesondert vergütet.
Menge: 10,000 St

*Hinweis*
Die vorhandenen Fugenvergussmassen sind mit den auszubauenden Teilen oder falls erforderlich ggf. separat aufzunehmen und einer entsprechenden Entsorgung zuzuführen.

#### Unterabschnitt 03.01 BORDE, RINNEN, PFLASTER

**03.01.0001 Erschwernis durch Schutzplanken**
Erschwernis durch bestehende Schutzplankenkonstruktion.
Bei allen Arbeiten unter dem Titel 03.01. Borde, Rinne, Pflaster.
Arbeiten vor-, unter und hinter Schutzplanken.
Menge: 100,000 m

*Hinweis*
Bereich Ablaufbuchten u.Strecke.
Es kann sich um einzelen Schadhafte Bordsteine im gesamten Baufeld handeln, die Stellen sind nicht zusammenhängend. Die Auszutauschende Bordanlage wird durch die örtliche Bauüberwachung festgelegt.

**03.01.0002 Bordstein aufnehmen.*Fund.ü10-20/R-St. alles Verw. AN**
StL-Nr. 23115031950200
Bordstein aufnehmen.
Bordstein 'Flachbordstein aus Beton, ca. 10/20 bis
20/20 cm.'

Fundament aus Beton, über 10 bis 20 cm dick, und
Rückenstütze aus Beton aufbrechen.
Sämtliche Steine und übriges Aufbruchgut nach Wahl des
AN verwerten.
Menge: 100,000 m
Leistungsbereichkatalog: 115

**03.01.0003 Bordstein aus Beton setzen BSt. FB 20x20 cm*gerader Stein bis 10 cm unt. OK*F-beton 12 MPa**
StL-Nr. 2311531112000111
Bordstein aus Beton setzen. Breite der Rückenstütze
mind. 15 cm.
Bordstein = FB 20 x 20 cm.
Gerader Stein.
Rückenstütze bis 10 cm unter Oberkante Bordstein. Beton
mit einer Druckfestigkeit (Einzelwert) am Bohrkern von
mind. 12 MPa.
Fundamentbeton mit einer Druckfestigkeit (Einzelwert)
am Bohrkern von mind. 12 MPa.
Menge: 100,000 m
Leistungsbereichkatalog: 115

*Hinweis*
Die vorhandenen Fugenvergussmassen sind mit den
auszubauenden Teilen oder falls erforderlich
ggf.separat aufzunehmen und einer entsprechenden Entsorgung zuzuführen, eine zusätzliche Vergütung erfolgt nicht.

#### Unterabschnitt 03.02 AUFBRUCHARBEITEN

**03.02.0001 Erschwernis durch bestehende**
Erschwernis durch bestehende Schutzplankenkonstruktion.
Bei allen Arbeiten unter dem Titel 03.04. Bankettarbeiten. Arbeiten vor- unter und hinter den Schutzplanken.
Menge: 3900,000 m

**03.02.0002 Erschwernis durch Einfassungen**
Erschwernis durch Einfassungen.
Bei allen Arbeiten unter dem Titel 03.04. Bankettarbeiten.
Einfassung = Bordanlage.
Menge: 1300,000 m

**03.02.0003 Erschwernis durch Einbauten**
Erschwernis durch Einbauten.
Bei allen Arbeiten unter dem Titel 03.04.Bankettarbeiten.
Einbauten = Ablaufbuchten.
Menge: 22,000 St

**03.02.0004 Erschwernis durch Einbauten.**
Erschwernis durch Einbauten.
Bei allen Arbeiten unter dem Titel 03.04.Bankettarbeiten.
Einbauten = Beschilderungen, Notrufsäulen (Verkehrsschilder) sowie Schilderbrücken und Beschilderungen neben und über der Fahrbahn.
Menge: 20,000 St

**03.02.0005 Erschwernis durch Einbauten.**
Erschwernis durch Einbauten.
Bei allen Arbeiten unter dem Titel 03.04.Bankettarbeiten.
Einbauten = Leitpfosten aufgesetzt auf Schutzsystem = 22 Stck.Leitpfosten im Bankettbereich = 40 Stck
Menge: 62,000 St

**03.02.0006 Asphaltbefestigung trennen Einzelfl.*schneiden Dicke ü. 3-6 cm**
StL-Nr. 231130383102
Asphaltbefestigung geradlinig trennen.
in Einzelflächen längs und quer zur Fahrbahnachse,
Trennen durch Schneiden.
Dicke der Asphaltbefestigung über 3 bis 6 cm.
Menge: 300,000 m
Leistungsbereichkatalog: 113

**03.02.0007 Asphaltbefestigung trennen Anbauber. längs*schneiden Dicke ü. 12-18 cm**
StL-Nr. 231130381104
Asphaltbefestigung geradlinig trennen.
im Anbaubereich längs zur Fahrbahnachse
Trennen durch Schneiden.
Dicke der Asphaltbefestigung über 12 bis 18 cm.
Menge: 3500,000 m
Leistungsbereichkatalog: 113

*Hinweis*
inklusive des mehrauwandes beim Schneiden durch den Fugenverguss zwischen der Bordanlage und Asphaltfläche.

**03.02.0008 Asphaltbefestigung trennen*schneiden Dicke ü. 12-18 cm**
StL-Nr. 231130389104
Asphaltbefestigung geradlinig trennen.
Bereich 'zwischen Bordanlage und Asphaltfahrbahn'

Trennen durch Schneiden.
Dicke der Asphaltbefestigung über 12 bis 18 cm.
Menge: 1300,000 m
Leistungsbereichkatalog: 113

**03.02.0009 Asphaltbefestigung trennen Einzelfl.*schneiden**
StL-Nr. 231130383109
Asphaltbefestigung geradlinig trennen.
in Einzelflächen längs und quer zur Fahrbahnachse,
Trennen durch Schneiden.
Dicke der Asphaltbefestigung '8-12 cm
Bereich Asphaltschadstellen'
Menge: 1200,000 m
Leistungsbereichkatalog: 113

*Hinweis*
Nivellierfräsen mittels Nivelliersystem über die gesamte Einbaubreite zur Herstellung eines gleichmäßigen Fräshorizontes als Grundlage für die nachfolgenden Schichten, die auf genaue Schichtstärke eingebaut werden.

**03.02.0010 Asphalt fräsen ADS*Fahrbahn**
StL-Nr. 2311300519901990
Asphalt fräsen und Fräsgut aufnehmen. Anschlusskante
geradlinig auf Frästiefe herstellen. Der Schnittlinienabstand darf maximal 15 mm betragen.
Asphaltdeckschicht.
Asphaltschicht 'Walzaspahlt, Gussasphaltanteil, teilweise mit DSK-Belägen überzogen.'

Frästiefe '3,0 cm'

Fläche = Fahrbahn.
Breite 'halbseitige Bauweise 1.BA und 2. BA.
Siehe Baubeschreibung'

Fräsasphalt 'der Verwertung nach Wahl des AN zuführen. Asphalt nach beigefügten Unterlagen des AG.'
Menge: 34000,000 m2
Leistungsbereichkatalog: 113

*Hinweis*
Nivellierfräsen mittels Nivelliersystem über die gesamte Einbaubreite zur Herstellung eines gleichmäßigen Fräshorizontes als Grundlage für die nachfolgenden Schichten, die auf genaue Schichtstärke eingebaut werden.

**03.02.0011 Asphalt fräsen Fahrbahn**
StL-Nr. 2311300590901990
Asphalt fräsen und Fräsgut aufnehmen. Anschlusskante
geradlinig auf Frästiefe herstellen. Der Schnittlinienabstand darf maximal 15 mm betragen.
Asphalt 'binderschicht mit Anteilen von Asphaltdeckschicht und Asphalttragschicht'

Frästiefe '6,0 cm'

Fläche = Fahrbahn.
Breite 'halbseitige Bauweise 1.BA und 2. BA.
Siehe Baubeschreibung'

Fräsasphalt 'der Verwertung nach Wahl des AN zuführen. Asphalt nach beigefügten Unterlagen des AG.'
Menge: 34000,000 m2
Leistungsbereichkatalog: 113

*Hinweis*
Nivellierfräsen mittels Nivelliersystem über die gesamte Einbaubreite zur Herstellung eines gleichmäßigen Fräshorizontes als Grundlage für die nachfolgenden Schichten, die auf genaue Schichtstärke eingebaut werden.

**03.02.0012 Asphalt fräsen Fahrbahn*Unebenheit 6 mm**
StL-Nr. 2311300590901992
Asphalt fräsen und Fräsgut aufnehmen. Anschlusskante
geradlinig auf Frästiefe herstellen. Der Schnittlinienabstand darf maximal 15 mm betragen.
Asphalt 'Binder mit Anteilen von Asphalttragschicht'

Frästiefe '4,0cm'

Fläche = Fahrbahn.
Breite 'halbseitige Bauweise 1.BA und 2. BA.
Siehe Baubeschreibung'

Fräsasphalt 'der Verwertung nach Wahl des AN zuführen. Asphalt nach beigefügten Unterlagen des AG.'

Unebenheiten der gefrästen Fläche höchstens 6 mm innerhalb einer 4,00 m langen Messstrecke in Längs- und
Querrichtung.
Menge: 34000,000 m2
Leistungsbereichkatalog: 113

**03.02.0013 Unterlage bearbeiten**
Unterlage bearbeiten, nach dem Fräsen anstehende lose Asphaltschichten /-teil mechanisch lösen.
Lösen durch Mobilbagger mit Grabenräumlöffel.
Anfallendes Material der Verwertung nach Wahl des AN zuführen. Asphalt nach beigefügten unterlagen des AG.
Unterlage = gefräster Asphaltschicht.
Lose Bestandteile von Schadstellen aufnehmen, laden und verwerten.
Nicht zusammenhängende Teilflächen.
Menge: 34000,000 m2

*Hinweis*
Tragschichtaustausch an mehreren unterschiedlichen Stellen und Größen im Baufeld nach Anordnung der örtlichen Bauüberwachung.Kalkulationsgrundlage: min = 3 m breit ; min, = 15m lang. Das Fräsmaterial ist nicht im Heißmischgut wiederzuverwenden.

**03.02.0014 Asphalt fräsen ATS Unebenheit 10 mm**
StL-Nr. 2311300530909093
Asphalt fräsen und Fräsgut aufnehmen. Anschlusskante
geradlinig auf Frästiefe herstellen. Der Schnittlinienabstand darf maximal 15 mm betragen.
Asphalttragschicht.
Frästiefe '9,0 cm'

Fläche 'Schadstellen nach Anordnung der örtlichen Bauüberwachung'

Fräsasphalt 'der Verwertung nach Wahl des AN zuführen. Asphalt nach beigefügten Unterlagen des AG'

Unebenheiten der gefrästen Fläche höchstens 10 mm innerhalb einer 4,00 m langen Messstrecke in Längs- und
Querrichtung.
Menge: 10000,000 m2
Leistungsbereichkatalog: 113

**03.02.0015 Asphaltbefestigung aufnehmen*Dicke ü. 12-18 cm Tiefe ü. 10-20 cm*Aufbr. Verw. AN**
StL-Nr. 2311302890402003
Asphaltbefestigung aufbrechen und aufnehmen.
Fläche 'Aus Rückschnitt der halbseitigen Bauweise und der Verzögerungs-, u. Bescheunigungsspur.
Material = Deck und Binderschicht.
Breite = bis 30 cm nach Anordnung der örtlichen Bauüberwachung.'

Dicke der Asphaltbefestigung über 12 cm bis 18 cm.
Gesamtaufbruchtiefe über 10 bis 20 cm.
Aufbruchgut nach Wahl des AN verwerten.
Menge: 870,000 m2
Leistungsbereichkatalog: 113

**03.02.0016 Asphaltbefestigung aufnehmen*Dicke ü. 3-6 cm Tiefe bis 10 cm*Aufbr. Verw. AN**
StL-Nr. 2311302890201003
Asphaltbefestigung aufbrechen und aufnehmen.
Fläche 'Aus Rückschnitt der halbseitigen Bauweise und der Verzögerungs-, u. Bescheunigungsspur.
Material = Deck und Binderschicht.
Breite = bis 30 cm nach Anordnung der örtlichen Bauüberwachung.'

Dicke der Asphaltbefestigung über 3 cm bis 6 cm.
Gesamtaufbruchtiefe bis 10 cm.
Aufbruchgut nach Wahl des AN verwerten.
Menge: 75,000 m2
Leistungsbereichkatalog: 113

**03.02.0017 Asphaltbefestigung aufnehmen*Dicke ü. 18-24 cm Tiefe ü. 20-30 cm*Aufbr. Verw.**
StL-Nr. 2311303390050303
Asphaltbefestigung aufbrechen und aufnehmen. Abrechnung
erfolgt nach Abtragsprofilen.
Fläche 'im Bereich der auszutauschenden Bordanlage und Straßenabläufe nach Anweisung der örtlichen Bauüberwachung, von Hand mit Stemmhammer.'

Dicke der Asphaltbefestigung über 18 bis 24 cm.
Gesamtaufbruchtiefe über 20 bis 30 cm.
Aufbruchgut nach Wahl des AN verwerten.
Menge: 25,000 m3
Leistungsbereichkatalog: 113

**03.02.0018 Unterlage reinigen**
StL-Nr. 231130589009
Unterlage reinigen. Anfallendes Kehrgut nach Wahl des
AN verwerten.
Unterlage 'gefräste Asphaltschicht. inkl. vertickale Fräskannte.'

Reinigungsgerät 'Selbstaufnehmende Kehrmaschine. Letzter Arbeitsgang mit Wasserhochdruckreinigungsgeräten mit rotierenden Düsen und Absaugeinrichtung. Herstellen einer Staubfreien Fläche.'
Menge: 35000,000 m2
Leistungsbereichkatalog: 113

#### Unterabschnitt 03.03 TRAGSCHICHTEN

**03.03.0001 Erschwernis durch Schutzplanken**
Erschwernis durch bestehende Schutzplankenkonstruktion.
Bei 'allen Arbeiten unter dem Titel 03.03. Tragschichten'
Arbeiten vor-, unter und hinter Schutzplanken.
Menge: 1000,000 m

**03.03.0002 Erschwernis durch Einfassungen**
Erschwernis durch Einfassungen.
Bei 'allen Arbeiten unter dem Titel 03.03. Tragschichten'
Einfassung = Bordanlage
Menge: 500,000 m
Leistungsbereichkatalog: 112

**03.03.0003 Erschwernis durch Einbauten**
Erschwernis durch Einbauten.
Bei 'allen Arbeiten unter dem Titel 03.03. Tragschichten'
Einbauten = Ablaufbuchten
Menge: 10,000 St
Leistungsbereichkatalog: 112

**03.03.0004 Asphalttragsch. aus AC 22 T S herst Bk100**
Asphalttragschicht aus Asphalttragschichtmischgut
AC 22 T S herstellen. Anlieferung des Asphaltmischguts
in thermoisolierten Transportbehältern.
In Verkehrsflächen der Belastungsklasse Bk100.
Einbaudicke = 9 - 10 cm"
Resultierendes Bindemittel "30/45 mit viskositätsverändernden Zusätzen oder viskositätsverändertes Bindemittel 35/50 VL"
Einbau in einer Lage;
Einbau "Mit Beschicker und Straßenfertiger mit Absaugeinrichtung"
Menge: 2500,000 t

*Hinweis*
Einbau im Bereich der aus OZ 03.02.0016 ausgebauten Tragschicht in kleinstflächen.

**03.03.0005 Asphalttragsch. aus AC 22 T S herst Bk100**
Asphalttragschicht aus Asphalttragschichtmischgut
AC 22 T S herstellen. Anlieferung des Asphaltmischguts
in thermoisolierten Transportbehältern.
In Verkehrsflächen der Belastungsklasse Bk100 in Bereichen in Zwischenräumen von Bordanlage und Straßenabläufen nach Anordnung der örtlichen Bauüberwachung
Einbaudicke = bis 25 cm"
Resultierendes Bindemittel "30/45 mit viskositätsverändernden Zusätzen oder viskositätsverändertes Bindemittel 35/50 VL"
Einbau zwei Lagen;
Einbau "von Hand"
Menge: 20,000 t

#### Unterabschnitt 03.04 DECKSCHICHTEN

**03.04.0001 Erschwernis durch Schutzplanken**
Erschwernis durch bestehende Schutzplankenkonstruktion.
Bei 'allen Arbeiten unter dem Titel 03.04. Deckschichten'
Arbeiten vor-, unter und hinter Schutzplanken.
Menge: 3900,000 m

**03.04.0002 Erschwernis durch Einfassungen**
Erschwernis durch Einfassungen.
Bei 'allen Arbeiten unter dem Titel 03.04. Deckschichten'
Einfassung = Bordanlage
Menge: 1300,000 m
Leistungsbereichkatalog: 112

**03.04.0003 Erschwernis durch Einbauten**
Erschwernis durch Einbauten.
Bei 'allen Arbeiten unter dem Titel 03.04. Deckschichten'
Einbauten = Ablaufbuchten
Menge: 22,000 St
Leistungsbereichkatalog: 112

**03.04.0004 Erschwernis durch Einbauten**
Erschwernis durch Einbauten.
Bei 'allen Arbeiten unter dem Titel 03.04. Deckschichten'
Einbauten = Beschilderungen, Notrufsäulen,  (Verkehrsschilder) sowie Schilderbrücken und Beschilderungen an Kragarmen neben und über der Fahrbahn.
Menge: 20,000 St
Leistungsbereichkatalog: 112

**03.04.0005 Erschwernis durch Einbauten**
Erschwernis durch Einbauten.
Bei 'allen Arbeiten unter dem Titel 03.04. Deckschichten'
Einbauten =
Einbauten = Leitpfosten aufgesetzt auf Schutzsystem = 22 Stck.Leitpfosten im Bankettbereich = 40 Stck
Menge: 62,000 St
Leistungsbereichkatalog: 112

**03.04.0006 Asphaltbindersch. a.AC 22 B S herst Bk100*Kategorie C 95/1 mit Beschicker**
StL-Nr. 2311321419929901
Asphaltbinderschicht aus Asphaltbinder AC 22 B S herstellen. Anlieferung des Asphaltmischguts in
thermoisolierten Transportbehältern.
In Verkehrsflächen der Belastungsklasse Bk100.
Einbau '9,0 - 10,0 cm'

Bindemittel 'Resultierendes Bindemittel 10-40-65 A mit viskositätsverändernden Zusätzen oder viskositätsverändertes Bindemittel PmB 10/25 VL'

Grobe Gesteinskörnung = Kategorie C 95/1.
Fremdfüller 'unter Verwendung von Calciumhydroxid (als Fremdfüller Weißkalkhydrat CL 90 nach DIN EN 459 oder als Mischfüller nach DIN EN 13043)'

Art der Zusammensetzung 'Binder Typ "SG",
Bindemittelgehalt (Bmin) = 4,8 M.-%
Fertiger mit Absauganlage und'

Einbau mit Beschicker.
Menge: 8500,000 t
Leistungsbereichkatalog: 113

**03.04.0007 Asphaltdecksch. aus AC 8 D SP herst**
Asphaltdeckschicht aus Asphaltbeton für Asphaltdeckschichten AC 8 D SP herstellen. Anlieferung des
Asphaltmischguts in thermoisolierten Transportbehältern.
In Verkehrsflächen der Belastungsklasse Bk100.
Einbaudicke = 3,0 - 3,5 cm.
resultierendes Bindemittel  = [10/40-65 A mit viskositätsverändernden Zusätzen oder viskositätsverändertes Bindemittel PmB 10/25 VL]
Grobe Gesteinskörnung = Kategorie C95/1 mit natürlichem Aufhellungsgestein Quarzit min. 20 M-%
Fremdfüller = Kalksteinfüller
Mischgut ohne Anteil von Asphaltgranulat
Einbau mit Beschicker und Straßenfertiger mit Absaugeinrichtung.
Menge: 725,000 m2

**03.04.0008 Zulage Handeinbau**
Zulage Handeinbau Asphaltdeckschicht.
Zulage zur Vorposition AC 8 D SP für Handeinbau in Anschlussbereichen.
Menge: 200,000 m2

*Hinweis*
Vorlegestreifen rechts und links der Fahrbahn

**03.04.0009 Asphaltdecksch. aus MA 8 S herst. Bk100*Dicke 3,0 cm*Kalk.füller CC 70**
Asphaltdeckschicht aus Gussasphalt MA 8 S herstellen.
Einbaubreiten nach Unterlagen des AG.
In Verkehrsflächen "Vorlegestreifen"
Einbaudicke = 3 cm einschl. eingedrückter Abstreukörnung.
Resultierendes Bindemittel 25/35 VL und 2 M.-v.H. Naturasphalt
Fremdfüller = Kalksteinfüller Kategorie CC 70.
Einbau von Hand.
Menge: 230,000 t
Leistungsbereichkatalog: 113

**03.04.0010 Gussasphaltoberfläche bearbeiten*Verfahren C ungeb. verwert.**
StL-Nr. 23113667940001
Oberfläche der Gussasphaltschicht bearbeiten.
Gesteinskörnung 'aus Kategorie f3 als Aufhellung'

Verfahren C.
Erkaltete Asphaltdeckschicht aus Gussasphalt abkehren
und nicht gebundene und gelöste Abstreukörnungen nach
Wahl des AN verwerten.
Menge: 2900,000 m2
Leistungsbereichkatalog: 113

**03.04.0011 Asphaltdecksch. aus MA 8 S herst. Bk100*Dicke 3 cm*Kalk.füller CC 70**
Asphaltdeckschicht aus Gussasphalt MA 8 S herstellen.
Einbaubreiten nach Unterlagen des AG.
In Verkehrsflächen der Belastungsklasse Bk100.
Einbaudicke = 3 cm einschl. eingedrückter Abstreukörnung.
Resultierendes Bindemittel 25/35 VL und 2 M.-v.H. Naturasphalt
Fremdfüller = Kalksteinfüller Kategorie CC 70.
Menge: 30450,000 m2
Leistungsbereichkatalog: 113

*Hinweis*
Walzen mit Gummiradwalze und Tandemwalze

**03.04.0012 Gussasphaltoberfläche bearbeiten abstr., mind.150*Verfahren A PSV (51) lockere verwert.**
StL-Nr. 23113667211902
Oberfläche der Gussasphaltschicht bearbeiten.
Grobe Gesteinskörnung, leicht bituminiert, auf die noch
heiße Oberfläche maschinell aufbringen. Temperatur bei
Übergabe in das Einbaugerät mindestens 150 Grad C.
Verfahren A.
Grobe Gesteinskörnung = Kategorie PSV angegeben (51).
Gesteinskörnung 'Quarzit - 2/4 mit 11-13 kg/m²'

Erkaltete Asphaltdeckschicht aus Gussasphalt abkehren,
nicht gebundene grobe Gesteinskörnung durch Walzen
lösen und nochmals abkehren. Nicht gebundene und
gelöste Abstreukörnungen nach Wahl des AN verwerten.
Menge: 30450,000 m2
Leistungsbereichkatalog: 113

#### Unterabschnitt 03.05 FUGENARBEITEN

**03.05.0001 Erschwernis durch Schutzplanken**
Erschwernis durch bestehende Schutzplankenkonstruktion.
Bei 'allen Arbeiten unter dem Titel 03.05. Fugenarbeiten'
Arbeiten vor-, unter und hinter Schutzplanken.
Menge: 3900,000 m

**03.05.0002 Erschwernis durch Einfassungen**
Erschwernis durch Einfassungen.
Bei 'allen Arbeiten unter dem Titel 03.05. Fugenarbeiten'
Einfassung = Bordanlage
Menge: 1300,000 m
Leistungsbereichkatalog: 112

**03.05.0003 Erschwernis durch Einbauten**
Erschwernis durch Einbauten.
Bei 'allen Arbeiten unter dem Titel 003.05. Fugenarbeiten'
Einbauten = Ablaufbuchten
Menge: 22,000 St
Leistungsbereichkatalog: 112

**03.05.0004 Erschwernis durch Einbauten**
Erschwernis durch Einbauten.
Bei 'allen Arbeiten unter dem Titel 03.05. Fugenarbeiten'
Einbauten = Beschilderungen, Notrufsäulen,  (Verkehrsschilder) sowie Schilderbrücken und Beschilderungen an Kragarmen neben und über der Fahrbahn.
Menge: 20,000 St
Leistungsbereichkatalog: 112

**03.05.0005 Anschluss a. Fuge m. Fugenm. herst. Längs-/Querfuge*Deckschicht Tiefe 35 mm*Breite 10 mm*Fugenmasse N2**
StL-Nr. 2311391231051901
Anschluss als Fuge mit Fugenmasse herstellen.
Längs- und Querfuge.
In der Asphaltdeckschicht ausbilden.
Fugenspalttiefe = 35 mm.
Fugenspaltbreite = 10 mm.
Fugenspalt verfüllen 'bis OK Fahrbahn'

Mit heiß verarbeitbarer Fugenmasse Typ N2, einschließlich zugehörigem und zuvor aufgetragenem Voranstrichmittel.
Menge: 3500,000 m
Leistungsbereichkatalog: 113

**03.05.0006 Anschluss a. Fuge m. Fugenm. herst.*Deckschicht Tiefe 35 mm*Breite 10 mm*Fugenmasse N2**
StL-Nr. 2311391291051901
Anschluss als Fuge mit Fugenmasse herstellen.
Fuge 'vor Bordanlagen, Abläufen, Entwässerungsrinnen'

In der Asphaltdeckschicht ausbilden.
Fugenspalttiefe = 35 mm.
Fugenspaltbreite = 10 mm.
Fugenspalt verfüllen 'bis OK Fahrbahn'

Mit heiß verarbeitbarer Fugenmasse Typ N2, einschließlich zugehörigem und zuvor aufgetragenem Voranstrichmittel.
Menge: 1300,000 m
Leistungsbereichkatalog: 113

#### Unterabschnitt 03.06 SONSTIGES

**03.06.0001 Erschwernis durch Schutzplanken**
Erschwernis durch bestehende Schutzplankenkonstruktion.
Bei 'allen Arbeiten unter dem Titel 03.06. Sontiges'
Arbeiten vor-, unter und hinter Schutzplanken.
Menge: 3900,000 m

**03.06.0002 Erschwernis durch Einfassungen**
Erschwernis durch Einfassungen.
Bei 'allen Arbeiten unter dem Titel 03.06. Sontiges'
Einfassung = Bordanlage
Menge: 1300,000 m
Leistungsbereichkatalog: 112

**03.06.0003 Erschwernis durch Einbauten**
Erschwernis durch Einbauten.
Bei 'allen Arbeiten unter dem Titel 03.06. Sontiges'
Einbauten = Ablaufbuchten
Menge: 22,000 St
Leistungsbereichkatalog: 112

**03.06.0004 Erschwernis durch Einbauten**
Erschwernis durch Einbauten.
Bei 'allen Arbeiten unter dem Titel 03.06. Sontiges'
Einbauten = Beschilderungen, Notrufsäulen,  (Verkehrsschilder) sowie Schilderbrücken und Beschilderungen an Kragarmen neben und über der Fahrbahn.
Menge: 20,000 St
Leistungsbereichkatalog: 112

**03.06.0005 Erschwernis durch Einbauten**
Erschwernis durch Einbauten.
Bei 'allen Arbeiten unter dem Titel 03.06. Sontiges'
Einbauten =
Einbauten = Leitpfosten aufgesetzt auf Schutzsystem = 22 Stck.Leitpfosten im Bankettbereich = 40 Stck
Menge: 62,000 St
Leistungsbereichkatalog: 112

**03.06.0006 Naht in Asphaltschicht herst.*Längs-/Quernaht PmB heiß**
StL-Nr. 23113907930199
Naht in Asphaltschicht herstellen.
Naht 'in Asphalttrag-, und binderschicht'

Längs- und Quernaht.
Heiß aufzubringendes Polymermodifiziertes Bitumen auf
die Nahtflanke volldeckend auftragen oder anspritzen,
Menge 50 g/m je cm Schichtdicke.
Dicke der Schicht '9,0-15cm'
Menge: 4550,000 m
Leistungsbereichkatalog: 113

**03.06.0007 Bitumenemulsion aufsprühen Bk100-Bk3,2*Asphalt gefräst Rampenspritzgerät*C60BP4-S**
StL-Nr. 23113063121199
Bitumenemulsion zur Herstellung des Schichtenverbundes
aufsprühen.
Auf Verkehrsflächen der Belastungsklassen Bk100 bis
Bk3,2.
Unterlage = Asphaltbefestigung, gefräst.
Mit Rampenspritzgerät.
Bindemittel = C60BP4-S.
Bindemittelmenge 'gemäß ZTV Asphalt'

Vor Einbau 'aller bituminöser Schichten, außer Gussasphalt'
Menge: 34000,000 m2
Leistungsbereichkatalog: 113

**03.06.0008 Weiterg. Prüfung zur Erstprüfung**
*** Pauschalposition
StL-Nr. 2311308899
Durchführen von weitergehenden Prüfungen zur
Erstprüfung.
Abgerechnet wird einmal je Mischgutsorte unabhängig von
der Anzahl der ergänzenden Prüfverfahren.
Asphaltschicht aus 'Asphaltdeckschicht und Asphaltbinderschicht'

Prüfung(en) 'Asphaltdeckschicht:

Dynamische Eindringtiefe bei 50° und 60° nach TP Asphalt Teil 25 A1

Asphaltbinderschicht:
- Druck-Schwellversuch nach TP Asphalt Teil 25 B1 bei 50 und 60°C
- Abkühlversuch nach TP Asphalt Teil 46 A'
Menge: 1,000 Psch
Leistungsbereichkatalog: 113

*Hinweis*
Übersichtsbild:
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
### Abschnitt 04 ARBEITEN PP HUMMERICH

#### Unterabschnitt 04.00 BAUSTELLENEINRICHTUNG

**04.00.0001 Baustelle einrichten Dies.LV-Abschn.*Zufahrt herst.AN**
*** Pauschalposition
StL-Nr. 1910110722
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt nach Wahl des AN herstellen und nach Beendigung
der Baumaßnahme entfernen. Ursprünglichen Zustand wieder herstellen.
Menge: 1,000 Psch
Leistungsbereichkatalog: 101

**04.00.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

#### Unterabschnitt 04.01 AUFBRUCHARBEITEN

**04.01.0001 Asphaltbefestigung trennen Einzelfl.*schneiden Dicke ü. 3-6 cm**
StL-Nr. 231130383102
Asphaltbefestigung geradlinig trennen.
in Einzelflächen längs und quer zur Fahrbahnachse,
Trennen durch Schneiden.
Dicke der Asphaltbefestigung über 3 bis 6 cm.
Menge: 100,000 m
Leistungsbereichkatalog: 113

*Hinweis*
Nivellierfräsen mittels Nivelliersystem über die gesamte Einbaubreite zur Herstellung eines gleichmäßigen Fräshorizontes als Grundlage für die nachfolgenden Schichten, die auf genaue Schichtstärke eingebaut werden.

**04.01.0002 Asphalt feinfräsen ADS Fahrbahn*Breite über 200cm*Unebenheit 4 mm**
StL-Nr. 2311300810901691
Asphalt feinfräsen und Fräsgut aufnehmen.
Asphaltdeckschicht.
Frästiefe '4,0 cm, Schnittlinienabstand max. 8 mm'

Fläche = Fahrbahn.
Breite der Fläche über 200 cm.
Fräsasphalt 'der Verwertung nach Wahl des AN zuführen. Asphalt nach beigefügten Unterlagen des AG'

Unebenheiten der gefrästen Fläche höchstens 4 mm innerhalb einer 4,00 m langen Messstrecke in Längs- und Qu-
errichtung.
Menge: 560,000 m2
Leistungsbereichkatalog: 113

**04.01.0003 Unterlage bearbeiten**
Unterlage bearbeiten, nach dem Fräsen anstehende lose Asphaltschichten /-teil mechanisch lösen.
Lösen durch Mobilbagger mit Grabenräumlöffel.
Anfallendes Material der Verwertung nach Wahl des AN zuführen. Asphalt nach beigefügten unterlagen des AG.
Unterlage = gefräster Asphaltschicht.
Lose Bestandteile von Schadstellen aufnehmen, laden und verwerten.
Nicht zusammenhängende Teilflächen.
Menge: 560,000 m2

**04.01.0004 Unterlage reinigen**
StL-Nr. 231130589009
Unterlage reinigen. Anfallendes Kehrgut nach Wahl des
AN verwerten.
Unterlage 'gefräste Asphaltschicht. inkl. vertickale Fräskannte.'

Reinigungsgerät 'Selbstaufnehmende Kehrmaschine. Letzter Arbeitsgang mit
Wasserhochdruckreinigungsgeräten mit rotierenden Düsen
und Absaugeinrichtung. Herstellen einer Staubfreien Fläche.'
Menge: 560,000 m2
Leistungsbereichkatalog: 113

#### Unterabschnitt 04.02 DECKSCHICHTEN / FUGEN / SONSTIGES

**04.02.0001 Bitumenemulsion aufsprühen Bk100-Bk3,2*Asphalt gefräst C40B5-S**
StL-Nr. 23113063120299
Bitumenemulsion zur Herstellung des Schichtenverbundes
aufsprühen.
Auf Verkehrsflächen der Belastungsklassen Bk100 bis
Bk3,2.
Unterlage = Asphaltbefestigung, gefräst.
Bindemittel = C40B5-S.
Bindemittelmenge 'nach Herstellerangaben des gewählten Produktes'

Vor Einbau 'der Asphalteinlage und anschließender Deckschicht'
Menge: 560,000 m2
Leistungsbereichkatalog: 113

**04.02.0002 Bitumenemulsion aufsprühen**
Unterlage für das Aufsprühen der Bitumenemulsion entsprechend den Regeln der Technik vorbereiten (siehe Hinweise in der Baubeschreibung, ZTV Asphalt-StB 07 und der Verlegeanleitung des Herstellers der Asphalteinlage).
Die Menge der Bitumenemulsion (ca. 0,9 – 1,4 kg/m²) unter Berücksichtigung der Beschaffenheit der Fräsunterlage.
Die Anspritzung hat gleichmäßig mit einem Rampenspritzgerät oder bei kleinen Flächen von Hand mit einer Anspritzlanze zu erfolgen. Diese ist an ein Rampenspritzgerät anzuschließen.
Art der Bitumenemulsion:
Bitumenemulsion C70BP3-OB-1 oder C70BP3-OB-2 gemäß Tabelle 5 der TL BE-StB
Menge: 560,000 m2

**04.02.0003 Asphalteinlage einbauen**
Liefern und Verlegen einer Asphalteinlage als bewehrendes und spannungsabbauendes System gemäß FGSV-Arbeitspapier Nr. 770.
• Die Asphalteinlage darf erst nach dem vollständigen Brechen/Aushärten der Bitumenemulsion eingebaut werden.
• Asphalteinlage auf vorbereiteter Unterlage faltenfrei verlegen
• Die Verlegeanleitung des Herstellers ist zu beachten
• Abrechnungsgrundlage ist die mit der Asphalteinlage abgedeckte Fläche.
Produkteigenschaften Asphalteinlage:
Glasfaserfilamente vom Typ "Gitter mit Verlegehilfe" gemäß FGSV-Arbeitspapier 770 mit polymermodifizierter Beschichtung:
Zugfestigkeit der Glasfilamente nach DIN EN ISO 10319: mind. 120 kN/m
Bruchdehnung nach DIN EN ISO 10319: max. 3 %
Masse pro Flächeneinheit des Produktes: ≥ 500 g/m²
Umweltunbedenklichkeit bezüglich der umweltrelevanten Einflüsse nach der Bundes-Bodenschutz- und
Altlastenverordnung (BBodSchV) ist nachzuweisen.
Menge: 560,000 m2

**04.02.0004 Asphaltdeckschich AC 8 D N**
Asphaltdeckschicht aus Asphaltbeton für Asphaltdeckschichten AC 8 D N herstellen. Anlieferung des
Asphaltmischguts in thermoisolierten
Transportbehältern.
In Verkehrsflächen der Belastungsklasse Bk10
Einbaudicke = 4,0
Resultierendes Bindemittel = 25/55-55 A
mit viskositätsverändernden Zusätzen oder
viskositätsverändertes Bindemittel PmB 25/45 VL
Grobe Gesteinskörnung = Kategorie C95/1 mit natürlichem Aufhellungsgestein Quarzit min. 20 M.-%
Fremdfüller = Kalksteinfüller
Mischgut ohne Anteil von Asphaltgranulat
Einbau mit Straßenfertiger mit Absaugeinrichtung
Menge: 55,000 t
Leistungsbereichkatalog: 113

**04.02.0005 Anschluss a. Fuge m. Fugenm. herst. Längs-/Querfuge*Deckschicht Tiefe 35 mm*Breite 10 mm*Fugenmasse N2**
StL-Nr. 2311391231051901
Anschluss als Fuge mit Fugenmasse herstellen.
Längs- und Querfuge.
In der Asphaltdeckschicht ausbilden.
Fugenspalttiefe = 35 mm.
Fugenspaltbreite = 10 mm.
Fugenspalt verfüllen 'bis OK Fahrbahn'

Mit heiß verarbeitbarer Fugenmasse Typ N2, einschließlich zugehörigem und zuvor aufgetragenem Voranstrichmittel.
Menge: 100,000 m
Leistungsbereichkatalog: 113

**04.02.0006 Abstumpfungsmaßnahme durchführen LFK 1/3 maschinell**
StL-Nr. 231139521091
Abstumpfungsmaßnahme zur Erhöhung der Anfangsgriffigkeit durch gleichmäßiges Aufbringen und Einwalzen von
Abstreukörnung durchführen. Nicht gebundene Abstreukörnung aufnehmen und nach Wahl des AN verwerten.
Abstreukörnung = Lieferkörnung 1/3.
Abstreumenge '1,0 -2,0 kg/m²'

Maschinell abstreuen.
Menge: 450,000 m2
Leistungsbereichkatalog: 113
